# Großräschen_AFU_Wege
Angebotsaufforderung (GAEB 90, DA83)
Vergabenummer: 01
Währung: EUR

## Zusätzlicher Text
Vorbemerkungen

## Zusätzlicher Text
Allgemeine Vorbemerkungen
1. Allgemeine Vorbemerkungen
Auf dem Eckgrundstück zwischen Wilhelm-Pieck-Straße und
Chransdorfer Straße in Großräschen wird die künftige
Kindertagesstätte "Spatzennest" errichtet.
Anschrift der Baustelle:
Wilhelm-Pieck-Straße 111
01983 Großräschen
Die Kindertagesstätte umfasst die Bereiche der Kinderkrippe
(U3), des Kindergartens (Ü3), ergänzende Räumlichkeiten für
Personal, Bewegungsraum und Kinderrestaurant, sowie
Freianlagen und Erschließungen.

## Zusätzlicher Text
Lage der Baustelle
2. Baustelle
2.1 Lage der Baustelle
Das zu bebauende Grundstück befindet sich auf dem Flurstück
1230, der Gemarkung Großräschen, Flur 1. Dem
Bauvorhaben liegt der Bebauungsplan Nr. 46 zugrunde. Dieser
liegt in der Stadtverwaltung zur Einsicht vor. Im Norden, auf der
anderen Seite der Wilhelm-Pieck-Straße befindet sich ein DRK
Seniorenwohnpark. Im Osten, auf der gegenüberliegenden Seite
der Chransdorfer Straße, ist aktuell eine Freifläche vorhanden
und wird künftig als allgemeines Wohngebiet entwickelt. Im
Süden grenzen nicht genutzte Flächen an das Grundstück.
Weiter südlich schließt das Gelände der Freiwilligen
Feuerwehr an. Im Westen wird das Grundstück durch eine
Seitenstraße der Wilhelm-Pieck-Straße begrenzt. Über diese
Seitenstraße erfolgt auch die Zufahrt zum Baugelände.
Ausfahrten befinden sich auf der Wilhelm-Pieck-Straße und der
Chransdorfer Straße. Die Zu- und Ausfahrten sind im
Baustelleneinrichtungsplan zu entnehmen. Sowohl die Wilhelm-
Pieck-Straße, als auch die Chransdorfer Straße sind
Hauptverkehrsstraßen mit jeweils einer Fahrspur in beide
Richtungen ohne Parkstreifen. Parkplätze befinden sich in
unmittelbarer Nähe.
Das eingeschossige Gebäude wird in einem Bauabschnitt,
ebenerdig erschlossen und befindet sich nach Fertigstellung auf
fast ebener Geländefläche. Zur Bauzeit fällt das Gelände von der
Straße nach Süden hin ab.
2.2. Baugelände
Das Baufeld hat eine Ausdehnung in Ost/West-Richtung von ca.
175m, in Nord/Süd-Richtung von ca. 53m. Entsprechende
Transportwege, auch für Zwischenlager auf der Baustelle, sind in
die Einheitspreise einzukalkulieren.
Das Gelände ist von schwach bindigen und bindigen Erdstoffen
(S, UL und UM) geprägt und damit schlecht versickerungsfähig.
Bei Starkregen kann sich oberflächennah Schichtenwasser bilden.
Der Wasserspiegel wurde am 08.02.2023 bis in 6m Tiefe
nicht angeschnitten. Organisch durchsetzter Oberboden (OH) mit
schwarzer Färbung wird großteils vollständig abgetragen. Die
darunter lagernden schwach bindigen und bindigen Böden
weisen eine steife Konsistenz auf, bzw. liegen in einer knapp
mitteldichten, mitteldichten Lagerung vor. Die Böden werden als
ausreichend tragfähig eingeschätzt.
"Für bauwirtschaftliche Ermittlungen sind die angetroffenen Böden nach
VOB/DIN
18300 (2015) in
folgende Homogenbereiche einzuordnen:
Homogenbereich A - Mutterboden, Sande mit organischen Beimengungen (OH)
Homogenbereich B - aufgefüllte Sande (SU)
Homogenbereich C - Schluffe und Schluff-Sand-Gemische (UM, Sâ und UL)"
[Baugrundgutachten]
Bei den im Planum anstehenden bindigen Böden ist zu beachten,
dass sie in der offenen Baugrube im entspannten Zustand bei
Niederschlägen schnell Wasser aufnehmen und dann ihre
Tragfähigkeit verlieren.
Das Baugrundgutachten mit geotechnischen und hydrologischen
Angaben des Baufeldes liegt vor und ist vom AN beim AG
einzusehen. Der AN hat sich umfassend über die
Baugrundverhältnisse zu informieren.
Es sind für den bestehenden Boden geeignete Fahrzeuge,
Hebezeuge und Baumaschinen einzusetzen.
Das Gelände ist ausschließlich innerhalb des Baufeld
umschließenden Bauzaunes zu befahren und zu betreten.
2.3 Der Baustellenverkehr richtet sich nach dem
Baustelleneinrichtungsplan. In diesem sind Baustraßen und nicht
befahrbare Bereiche (Baustelleneinrichtung, Lagerflächen,
Bauwerke) eingetragen. Lager- und Aufstellflächen werden für
den AN ausgewiesen, aber nicht befestigt. Die Schaffung eines
entsprechenden Untergrundes ist Aufgabe des AN und von
diesem einzukalkulieren.
2.4. Baustellenabfälle
Baustellenabfälle sind Eigentum des AN und sind durch ihn zu
beseitigen und entsprechend den gesetzlichen Bestimmungen zu
entsorgen.
2.5. Bäume
Die auf dem Baugelände befindlichen Bäume sind zu erhalten
und zu schützen. Diese dürfen weder oberirdisch noch
unterirdisch zerstört noch beschädigt werden. Jegliches Ablagern
oder Überfahren im Wurzelbereich führt zu unzulässigen
Verdichtungen und ist zu unterlassen.
2.6. Kampfmittel
Das Grundstück liegt nach derzeitigen Erkenntnissen nicht in
einer Kampfmittelverdachtsfläche. Sollten bei den Erdarbeiten
Gegenstände gefunden werden, die den Verdacht erwecken,
dass es sich um Kampfmittel handelt, sind die Arbeiten
einzustellen und Absperrmaßnahmen vorzunehmen Diese
Gegenstände dürfen nicht berührt, nicht bewegt oder anderweitig
erschüttert werden.
Verständigen Sie in einem konkreten Fall die nächste
Polizeidienststelle,
Tel.: 035753 6139
2.7. Baufahrzeuge
Die Fahrzeuge haben die Baustelle mit gereinigten Rädern
zu verlassen. Die Verschmutzung der öffentlichen Straßen
und Wege ist zu verhindern. Verschmutze Straßen und
Wege sind zu Lasten des AN zu reinigen. Die Reinigung hat
entsprechend Verschmutzungsgrad bis täglich zu erfolgen.
2.8 Nebenflächen
Lagerflächen, die der AN für seine eigenen Geräte,
Container, Baumaterialien benötigt, sind vom AN selbst in
der geeigneten Weise herzurichten. Die Beschaffenheit des
Bodens auf der Baustelle ist dabei zu beachten!
2.9 Nebenanlagen
Für Gerüste, Hebezeuge, Aufzüge, Aufenthalts- und
Lagerräume, Einrichtungen ist der AN allein zuständig. Vom AG
werden keine für die Mitbenutzung zur Verfügung gestellt.
Die Mitbenutzung der durch fremde Firmen errichteten Anlagen
liegt in der Verantwortung des AN.
2.9 Vorhandene Anlagen
Entlang der Grundstücksgrenze an der Wilhelm-Pieck-Straße
und der Chransdorfer Straße sind Leitungsrechte, einschl.
Schutzstreifen eingetragen. Ebenso in der nord-westlichen Ecke
des Grundstückes befindet sich ein Schutzbereich aufgrund von
Leitungsrechten. Zudem liegt an der nördlichen
Grundstücksgrenze ein Kabel der Mitnetz mit unsicherer Lage
vor. Weitere Bestandsleitungen auf dem Baugrundstück sind
dem amtlichen Lageplan zu entnehmen, welcher zur Einsicht bei
der Geimeinde vorliegt.
Im Bereich von erdverlegten Kabeln ist auf Überfahrschutz
zu achten, dieser ist bei Erfordernis vom AN selbst
herzustellen.
2.11 Bauwasser, Abwasser, Baustrom
Die zentrale Baustelleneinrichtung errichtet die Anschlüsse für
Bauwasser und Abwasser an der nord-westlichen
Grundstücksecke der Wilhelm-Pieck-Straße, der Elt-Anschluss
befindet sich im Nord-Osten. Die zentralen, öffentlichen
Anschlüsse enden an den jeweiligen Übergabepunkten im
Grundstück (Schmutzwasserschacht, Zisterne,
Bauwasserverteiler, zentraler Eltverteiler).
Die Tiefbauarbeiten für die Kabel- und Kanalgräben erfolgen
bauseits.
2.12 Bauschild
Es wird ein Hauptbauschild errichtet. Eigene Firmenschilder als
Bauschilder sind nicht zugelassen. Der Auftragnehmer kann
jedoch auf eigene Kosten Streifenschilder unter dem Hauptbauschild
anbringen lassen,
die vom Material, Form und Anbringort vorgegeben sind und bereit
gestellt werden.
Die Beschriftung erfolgt nach einheitlicher Form, vorgegeben vom
AG. Der Inhalt ist vom AN bereit zu stellen.

## Zusätzlicher Text
Baustelleneinrichtung
3. Angaben zur Ausführung
Die Bauarbeiten erfolgen in einem Bauabschnitt.
Hebezeuge insbesondere Krane, Gerüste und andere
Transportmittel unterliegen der Verantwortung der
einzelnen AN. Sie werden nicht separat beschrieben. Die Geräte
einschließlich Transport, Betrieb, Vorhalte und Abtransport sind
in das Angebot mit einzurechnen.
Besondere Anforderungen an die Baustelleneinrichtung:
Eine zentrale Baustelleneinrichtung steht nicht zur Verfügung.
Eine Baustelleneinrichtung hat jedes Gewerk selbst zu stellen,
einschließlich Umkleide und Waschmöglichkeiten, einen
Personalraum, Material- und Gerätelager.
Der AN hat sich über die Lage von Leitungen, Kabeln oder dergleichen zu
informieren.
Den Auflagen des Nutzers ist Folge zu leisten. Die im Plan eingetragenen
Medien dienen lediglich zur Information.
Sicherheits- und Gesundheitsschutzkoordination
Durch den AG wurde ein SiGeKo benannt.
Auf die Geltung der Baustellenordnung sowie des Sicherheits- und
Gesundheitsschutzplanes wird hiermit hingewiesen.
Vor Aufnahme der Bauarbeiten ist eine aktenkundige Belehrung der
Mitarbeiter
durchzuführen.
Radonauskunft
- unzutreffend-
Archäologische Grabungen
siehe Kampfmittelauskunft
Altlasten
siehe Kampfmittelauskunft
Baulasten
- unzutreffend-
Arbeiten anderer Unternehmen auf der Baustelle
Der AN hat dem AG und durch den AG beauftragten Dritten den Zugang zur
Baustelle jederzeit zu ermöglichen. Andere auf der Baustelle tätige
Firmen
müssen in Teilen auf durch den AN zu erbringenden, noch nicht
abgenommene
Leistungen aufsetzen. Der AN hat dafür Sorge zu tragen, dass seine
eigene
Leistung dadurch keinen Schaden nimmt und abnahmefähig bleibt.
Gegebenenfalls sind Leistungsfeststellungen mit der Bauüberwachung
vorzunehmen, wenn die eigene Leistung dadurch verdeckt wird. Alle
beteiligten
Unternehmen sind verpflichtet, das gleichzeitige Zusammenwirken mehrerer
Gewerke so untereinander zu koordinieren, dass ein reibungsloser und
rascher
Ablauf der Gesamtmaßnahme gewährleistet wird.
Firmenangehörige
Der Auftragnehmer hat sicherzustellen, dass sich seine auf der Baustelle
eingesetzten Arbeitnehmer jederzeit als Firmenangehörige ausweisen
können.
Der Auftraggeber behält sich vor, durch seinen bevollmächtigen Vertreter
Stichproben zur Einhaltung dieser Maßnahmen auf der Baustelle
durchzuführen.
Baustellensprache
Die Baustellensprache ist Deutsch

## Zusätzlicher Text
Bauablauf
4. Bauablauf
Der Auftragnehmer hat sofort, jedoch spätestens zwei Wochen nach
Auftragserteilung, einen Feinterminplan mit Kapazitätsuntersetzung auf
Grundlage
des Generalterminplanes und unter Beachtung der Vertragsfrist zu
erstellen und
dem Auftraggeber zu übergeben. Der Auftragnehmer hat diesen
Feinterminplan
koordinierend mit dem Auftraggeber und der örtlichen Bauleitung
abzustimmen.
Bautagebücher
Der Auftragnehmer hat ein Bautagebuch zu führen und dem Auftraggeber
bzw.
der Bauüberwachung wöchentlich unaufgefordert vorzulegen.
Besondere Erschwernisse
Der Bieter hat in seiner Kalkulation davon auszugehen, dass die Arbeiten
abschnittsweise und zeitversetzt auszuführen sind und der Kooperation
mit
anderen Gewerken bedürfen. Daraus resultierende mehrfache Anfahrten zur
Baustelle werden nicht gesondert vergütet.
Bauberatungen
Zur fachlichen und terminlichen Koordinierung aller am Bau Beteiligten,
werden
wöchentlich bzw. nach Festlegung der Bauüberwachung, Bauberatungen
durchgeführt. Der Auftragnehmer hat durch seinen Fachbauleiter oder
einen
kompetenten Vertreter regelmäßig an den Bauberatungen teilzunehmen. Die
Teilnahme an den Bauberatungen wird nicht gesondert vergütet.

## Zusätzlicher Text
Baustellenorganisation
5. Baustellenorganisation
1.1 Lager und Arbeitsplätze auf der Baustelle:
Aufenthalts- und Personalräume für Personal des AN können nicht gestellt
werden. Aufgrund der beengten Grundstückssituation ist der Platz für
Arbeits- und Lagerflächen sowie Tagesunterkünfte beschränkt.
Entsprechende Flächen sind mit dem AG abzustimmen. Parken von privaten
Kraftfahrzeugen im Baustellenbereich ist untersagt.
5.2 Wasseranschlüsse stehen zur Verfügung! Abwasseranschlüsse bestehen.
5.3 Elektroanschlüsse stehen zur Verfügung!
5.4 Baustelleneinrichtung
Alle Material- , Liefer-, Lohn- , Entsorgungs- , Kipp- und
Transportkosten sowie die Kosten für die Baustelleneinrichtung sowie die
Baustellensäuberung sind in die Einheitspreise einzukalkulieren.
Dazu gehört insbesondere das arbeitstägliche Entsorgen von
Verpackungsresten sowie das Absammeln von Baustoffen (Steine D > 2,5 cm)
aus dem Seitenbereich der Baustelle.
Der AN hat für eine ständige Besetzung der Baustelle mit einer
verantwortlichen Aufsichtsperson Sorge zu tragen, die die fachgerechte
Ausführung der Arbeiten überwacht und für den Unfallschutz auf der
Baustelle zuständig ist.
5.5 Materialanlieferung
Die Anlieferung von Material hat fracht- u. verpackungsfrei bis zur
Verwendungsstelle zu erfolgen. Hilfskräfte zum Entladen der Teile werden
nicht zur Verfügung gestellt. Alle Lieferungen, auch kleinsten Umfangs,
sind vom Auftragnehmer auf der Baustelle in Empfang zu nehmen; an den
Auftraggeber gesandte Lieferungen werden auf Kosten des Auftragnehmers
an den Absender zurückgeschickt.
5.6 Medientrassen
Der Auftragnehmer hat sich selbständig über das Vorhandensein von
Leitungen, Kabeln oder dergleichen zu informieren. Den Auflagen des
Nutzers ist Folge zu leisten. Die im Plan eingetragenen Medien dienen
lediglich zur Information.
5.7 Baugrund
Die wesentlichen Bodenmerkmale sind in den betreffenden Positionen
enthalten.
5.8 Einhaltung Baustellenordnung, Unfallverhütung
Der AN hat selbständig für die Einhaltung der Arbeits-, Gesundheits- und
Schutzverordnungen Sorge zu tragen.
5.9 Durchführung der Fällarbeiten
Fällungen sind arbeitstäglich aufzuarbeiten und zu sichern, sowie
mindestens wöchentlich zu beräumen.
Die Fällreste sind fachgerecht zu verwerten. Geshreddertes Material darf
nicht als Mulch vor Ort verbleiben.

## Zusätzlicher Text
Bauausführung
6. Angaben zur Bauausführung
6.1 Art und Umfang der Leistung
Inhalt dieser Ausschreibung sind die in den Titeln aufgeführten
Bauleistungen
6.2 Bauablauf
Der AN hat über die gesamte Ausführungszeit Bautageberichte zu führen
und einmal pro Woche gesammelt an den AG und dessen Bevollmächtigten zu
übergeben. Die Berichte müssen alle Angaben enthalten, die für
die Ausführung und Abrechnung des Auftrages von Bedeutung sind .
6.3 Emissionsschutz
Es dürfen nur Geräte eingesetzt werden, die bezüglich Emissions- und
Immissionsschutz den neuesten technischen Auflagen und Vorschriften
sowie dem neuesten technischen Stand entsprechen. Grundsätzlich sind die
erschütterungsärmsten Verfahren anzuwenden bzw . sind unumgängliche
Erschütterungen auf das technisch erforderliche Mindestmaß zu
beschränken.
6.4 Abbruch- und Altmaterialien, Entsorgung von Bauabfällen /
Abbrucharbeiten
Der Auftragnehmer hat mit der Aufnahme seiner Tätigkeit die Aufgabe, die
in der Leistungsbeschreibung aufgeführten sowie der von ihm selbst
erzeugten Abfälle einer fachgerechten Verwertung zuzuführen. Er
übernimmt die Pflichten des Auftraggebers zur Verwertung und Beseitigung
der Abfälle unter Beachtung der einschlägigen gesetzlichen,
insbesondere abfallrechtlichen Bestimmungen gemäß
Kreislaufwirtschaftsgesetz (KrWG ) sowie des Standes der Technik und
führt die von ihm zu erbringenden Nachweise.
Der Auftragnehmer trifft alle erforderlichen Vorkehrungen, um Abfälle
möglichst getrennt zu erfassen. Alle Stoffe, die ausgebaut werden,
sollen nach den Grundsätzen des Kreislaufwirtschaftsgesetzes durch den
AN vorrangig einer Verwertung zugeführt werden, auch wenn dies nicht
gesondert im Leistungstext vermerkt wird. Die Art der stofflichen bzw.
energetischen Verwertung der in das Eigentum des AN übergehenden
Ausbaustoffe gemäß KrWG obliegt der Verantwortung des AN. Die
Aufwendungen sind in die Einheitspreise der Positionen einzurechnen, ein
Anspruch auf gesonderte Vergütung besteht nicht. Wenn eine Verwertung
nicht möglich ist, sind die Stoffe zu entsorgen. Für alle zu
entsorgenden Stoffe sind die gemäß Nachweisverordnung erforderlichen
Entsorgungs- und Verwertungsnachweise einzuholen und dem Auftraggeber zu
übergeben. Die Entsorgungsgebühren sind in die Einheitspreise
einzukalkulieren . Über die rechtskonforme Entsorgung ist ein
Abfallnachweisbuch zur Vorlage bei der AG-Bauleitung zu führen. Der AN
hat Bauschutt und sonstige Abfälle seiner Leistungen ständig,
mindestens täglich, zu beseitigen. Durch den
AN verunreinigte Verkehrswege sind umgehend wieder zu säubern. Wird
belastetes Material aufgefunden, ist der Auftraggeber sofort zu
informieren. Das Material ist gemäß den gesetzlichen Bestimmungen
gesondert zu lagern. Die Art und Weise der Lagerung und Entsorgung wird
von dem mit der Untersuchung
beauftragten Labor festgelegt. Die Leistungen für belastetes Material
sind nicht Bestandteil dieses Leistungsverzeichnisses, es sei denn es
wird in Einzelpositionen ausdrücklich darauf hingewiesen.
6.5 Baumschutz
Der AN hat seine Arbeitskräfte vor Ausführung der Arbeiten darüber zu
belehren, dass keine oberirdischen sowie keine unterirdischen Teile von
Bäumen beschädigt werden dürfen. Jegliches Ablagern von Maschinen,
Bauteilen, Baustoffresten, Aushub u.ä. in den Seitenräumen, insbes. im
Bereich von Bäumen ist untersagt .
Das Überfahren des Wurzelbereiches mit Baumaschinen führt zu
unzulässigen Verdichtungen und ist zu unterlassen.
6.6 Anweisungen der Aufsichtsbehörden
Anweisungen der Aufsichtsbehörden an den AN sind dem AG sofort zur
Kenntnis zubringen. Ebenso die Ansprüche Dritter wegen Auswirkungen der
Arbeiten des AN .
6.7 Fachbauleitererklärung
Mit Beginn der Arbeiten ist dem Auftraggeber die
Fachbauleiterbestellung, zum Bauende die Fachbauleitererklärung gemäß
Brandenburgischer Bauordnung §56 Absatz 2 vorzulegen.
6.8 Anzeigepflicht von archäologischen Bodenfunden
Archäologische Bodenfunde sind dem Brandenburgischen Landesamt für
Denkmalpflege und Archäologischen Landesmuseum zu melden.
Tel.: 033702/211-1200

## Außenanlagen_Wegebau
Datum: 03.03.26

### Bereich 01 Wegebau Nordseite

#### Titel 01.01 590 Bauvorbereitung

**01.01.0001 Baustelleneinrichtung**
Baustelleneinrichtung
einrichten, für die Dauer der Bauzeit vorhalten und
unterhalten,
einschließlich erforderlicher Lagerflächen,
und anschließend zurückbauen.
Menge: 1,000 Psch
Zuordnung: 591

#### Titel 01.02 510 Erdbau

*Hinweis*
Der Unterbau der Baustraße soll für die vorgesehenen
Materialien wiederverwendet werden, weshalb nicht
überall eine komplette Auskofferung notwendig ist.
In die Position sind 10% Verlust der
Schottertragschicht von Benutzung der Baustraße mit
einberechnet. Die Abweichungen von der Sollhöhe für die
jeweilige Höhe der Schottertragschicht mit +/- 1 cm
soll erreicht werden.
Lagerung und Verwertung des anfallenden Materials vor
Ort.
Maximale Transportentfernung 150m.

**01.02.0001 Rückverfüllung Arbeitsbereiche**
Rückverfüllung Arbeitsbereiche
Wiederverwendung  anfallenden Materials, max.
Transportentfernung innerhalb des Baufeldes 150m.
Verfüllung entlang der Nordfassade aus Material der
Baustraßen. Breite ca. 1m, Tiefe ca. 1 m,
Böschungswinkel ca. 45 °
Menge: 70,000 m3

**01.02.0002 Rückverfüllung mit Magerbeton**
Arbeitsbereiche mit Magerbeton rückverfüllen,
in nicht verdichtbaren Bereichen unter
Edelstahlkonsolen für Vorhangfassade,
mit Beton C 8/10, Tiefe der Vorhangfassade ca. 17 cm,
Dicke der Betonverfüllung ca. 17 cm,
Verdichtung durch Stopfen,
über die gesamte Länge der Vorhangfassade
Menge: 105,000 m

**01.02.0003 Auskofferung für Gehweg, Pflaster**
Auskofferung für Gehweg, Betonpflaster
bis 55cm tief
Lagerung und Wiederverwendung des anfallenden
Materials, max. Transportentfernung innerhalb des
Baufeldes 150m.
Die Gehwege haben einen Endaufbau mit der Stärke 75cm.
Mit der Bestandshöhe ist es ausreichend 55cm
auszukoffern, da das Gelände im Schnitt 20cm von der
Sollhöhe abweicht.
Im Bereich der Baustraßen sind 10 cm als
Sauberkeitschicht abzuziehen.

Gesamtfläche: 500m²
Fläche der Baustraße, die für den Gehweg
wiederverwendet werden kann ca. 455m²
Auskofferung neu: 45m²
Menge: 70,250 m3

**01.02.0004 Auskofferung für Fahrradstellplätze Ökopflaster**
Auskofferung für Fahrradstellplätze Ökopflaster
bis 45cm tief
Lagerung und Wiederverwertung des anfallenden
Materials, max. Transportentfernung 150m
Die Ökopflaster Stellplätze haben einen Endaufbau mit
der Stärke 75cm. Mit der Bestandshöhe ist es
ausreichend 45cm auszukoffern, da das Gelände im
Schnitt 30cm von der Sollhöhe abweicht.

Gesamtfläche: 16m²
Fläche der Baustraße, die für das Ökopflaster,
Parkplätze wiederverwendet werden kann ca. 8m²
Auskofferung neu: 8m²
Menge: 3,200 m3

**01.02.0005 Abtrag Baustraße, Fahrradstellplätze Ökopflaster**
Abtrag Baustraße
Abtrag der Schottertragschicht für Fahrradstellplätze
Ökopflaster
11cm Abtrag der Schottertragschicht von der Baustraße
Fläche: 8m²
Lagerung und Verwertung des anfallenden Materials vor
Ort.
Maximale Transportentfernung 150m.
Menge: 0,900 m3

**01.02.0006 Auskofferung für Gehweg, besondere Platten**
Auskofferung für Gehweg, besondere Platten
bis 65cm tief
Lagerung und Wiederverwertung des anfallenden
Materials, max. Transportentfernung 150m
Die Gehwege haben einen Endaufbau mit der Stärke 75cm.
Mit der Bestandshöhe ist es ausreichend 65cm
auszukoffern, da das Gelände im Schnitt 10cm von der
Sollhöhe abweicht.

Fläche: 330m²
Fläche der Baustraße, die für den Gehweg, besondere
Plätze wiederverwendet werden kann ca. 288m²
Auskofferung neu: 43m²
Menge: 27,950 m3

**01.02.0007 Leitungsgraben Elt herstellen T 0,4 m**
Boden für Leitungsgraben Eltleitung ausheben.
T = 0,4 m
Gesamtgrabentiefe bis 0,60 m,
Breite der Grabensohle 0,4 m.
Aushub zur Wiederverwendung seitlich lagern, nach Verlegen der Leitung in Graben oberhalb der Leitungszone
einbauen und verdichten.
Zum Verfüllen nicht verwendeten Aushub zur
Wiederverwendung auf ausgewiesener Lagerfläche,
im Baufeld (Transportentfernung ca. 150 m)
Planum herstellen, für Grabensohle, zulässige
Abweichung von der Sollhöhe +/- 2 cm,
einschl. Verdichtung der Sohle mit DPr. mind. 95 %.
Menge: 40,000 m3

**01.02.0008 Material lief.,in Leitungsgr. einb .**
Material liefern, in Leitungsgraben einschließlich
Schachtbaugruben einbauen und verdichten.
Material '=Kabelsand'
Material nach Verlegen der Leitung in Graben in der
Leitungszone einbauen und verdichten.
Menge: 20,000 m3

**01.02.0009 Markierung Trasse Trassenband**
Markierung von Kabeltrassen
mit Trassenband,
Farbton nach Angabe des Versorgungsträgers,
mit Beschriftung = Angabe des Versorgungsträgers
verlegen 30 cm über Kabeltrasse.
Menge: 250,000 m

**01.02.0010 Kanalgraben RW**
Kanalgraben RW
Boden: Baugrubenrückverfüllung
als Kopfloch jeweils am RW-Anschluss Fallrohr, ca. 0,
8x0,8x0,4 m bis zum letzten Anschluss der
Fassadenrinnen herstellen im Bereich des Arbeitsraumes
0,6x0,4 m,
 Rohrenden freilegen,
Boden später in der Hauptverfüllung wieder lagenweise
einbauen und verdichten, Bodenverdrängung in Rohrstärke
DN 100,
verdrängten Boden im Baustellenbereich wiedereinbauen
oder fachgerecht verwerten,
Ausführung einschl. Planum, und Verdichtung der
Grabensohle, Auflager und Bettung
für 6 Haltungen
Menge: 100,000 m

#### Titel 01.03 520 Gründung, Unterbau

**01.03.0001 Frostschutzschicht Gehweg, Betonpflaster**
Frostschutzschicht Gehweg, Betonpflaster
inklusive Feinplanum auf anstehendem Boden herstellen
mit
Abweichungen von der Sollhöhe +/- 2 cm und Verdichten
EV2= 45MPa für

Einbau der Frostschutzschicht 0/45
Dicke: 36cm im verdichteten Zustand.
EV2= 150MPa

Gesamtfläche: 924m²
Fläche der Baustraße, die für den Gehweg
wiederverwendet werden kann ca. 603m²
Fläche neu Insgesamt: 322m²
Fläche KITA: 277m²
Menge: 47,804 m3
Zuordnung: 520

**01.03.0002 Schottertragschicht Gehweg, Betonpflaster**
Schottertragschicht Gehweg, Betonpflaster
Einbau der Schottertragschicht 0/32
Dicke: 19 cm im verdichteten Zustand.
(10 cm Ausgleich für Abtrag der Sauberkeitsschicht, 10
cm Auftrag bis zu Endhöhe
EV2= 120MPa

Gesamtfläche: 500m²
Fläche der Baustraße, die für den Gehweg
wiederverwendet werden kann ca. 455m²
Fläche neu Insgesamt: 45m²
Menge: 95,000 m3
Zuordnung: 520

**01.03.0003 Frostschutzschicht, Fahrradstellplätze Ökopflaster**
Frostschutzschicht, Fahrradstellplätze Ökopflaster
inklusive Feinplanum auf anstehendem Boden herstellen
mit
Abweichungen von der Sollhöhe +/- 2 cm und Verdichten
EV2= 45MPa für

Einbau der Frostschutzschicht 0/45
Dicke: 46cm im verdichteten Zustand.
EV2= 120MPa

Gesamtfläche: 16m²
Fläche der Baustraße, die für das Ökopflaster,
Stellplätze wiederverwendet werden kann ca. 8m²
Fläche neu: 8m²
Menge: 3,700 m3
Zuordnung: 520

**01.03.0004 Schottertragschicht, Fahrradstellplätze Ökopflaster**
Schottertragschicht, Fahrradstellplätze Ökopflaster
Einbau der Schottertragschicht 0/32
Dicke: 17cm im verdichteten Zustand.
EV2= 150MPa

Gesamtfläche: 16m²
Fläche der Baustraße, die für das Ökopflaster,
Stellplätze wiederverwendet werden kann ca. 8m²
Fläche neu: 8m²
Menge: 1,400 m3
Zuordnung: 520

**01.03.0005 Frostschutzschicht Nordseite, besondere Platten**
Frostschutzschicht Haupteingang, besondere Platten
inklusive Feinplanum auf anstehendem Boden herstellen
mit
Abweichungen von der Sollhöhe +/- 2 cm und Verdichten
EV2= 45MPa für

Einbau der Frostschutzschicht 0/45
Dicke: 46cm im verdichteten Zustand.
Davon zum Ausgleich der abgezogenen Sauberkeitsschicht:
10 cm
EV2= 100MPa
Fläche insgesamt: 125m²

Ausparung der Flächen, die bereits für die Baustraße
gebaut wurden. Nutzung der vorhandenen
Frostschutzschicht von der Baustraße.
Fläche der Baustraße, die für den Gehweg, besondere
Plätze wiederverwendet werden kann ca. 150m²
Menge: 15,000 m3
Zuordnung: 520

**01.03.0006 Schottertragschicht Haupteingang, besondere Platten**
Schottertragschicht Gehweg, besondere Platten
Einbau der Schottertragschicht 0/32
Dicke: 17cm im verdichteten Zustand.
EV2= 120MPa
Fläche insgesamt: 125m²

Ausparung der Flächen, die bereits für die Baustraße
gebaut wurden. Nutzung der vorhandenen
Schottertragschicht von der Baustraße, je nach
gebrauchter Aufbaustärke und Sollhöhe. Anpassung je
nach Verlust durch Nutzung.
Fläche der Baustraße, die für den Gehweg, besondere
Plätze wiederverwendet werden kann ca. 150m2
Menge: 10,500 m3
Zuordnung: 520

**01.03.0007 Statischer Lastplattendruckversuch**
Statischer Lastplattendruckversuch
Kontrollprüfung als Referenzwert für die
Fallplattenversuche und die Erfolgskontrolle des
Nachverdichtens
Ein Lastplattendruckversuch zum Prüfen der Tragschicht
und der dynamischen Schicht nach Auftrag und Verdichten

durch einen unabhängigen Gutachter und an vom AG
bestimmter Stelle
jeweils auf 3 Schichten (Planum, Tragschichten)
durchführen.
inkl. Bereitstellung Belastungsfahrzeug als
Gegengewicht
inkl. Auswertung und Darstellung der Messergebnisse
Die Durchführung der Lastplattendruckversuche ist
rechtzeitig beim AG anzuzeigen.
Menge: 5,000 St

**01.03.0008 Leichter Fallplattenversuch**
Leichter Fallplattenversuch
als Erfolgskontrolle des Nachverdichtens
Fallplattenversuche ca. aller 20m, anpassen vor Ort,
durch einen unabhängigen Gutachter und an vom AG
bestimmten
Stellen im Wegeverlauf
jeweils auf 3 Schichten (Planum, Tragschichten)
durchführen.
inkl. Auswertung und Darstellung der Messergebnisse
Prüfen der Schichten für die Parkplätze, Gehwege und
größeren Aufenthaltsflächen.
Für die kleineren Spielwege und den Wirtschaftsweg
werden keine Fallplattenversuche vorgesehen.

inkl. vorheriger Abgleich und Eichung nach
StatischemLastplattendruckversuch
Menge: 21,000 St

#### Titel 01.04 530 Oberbau, Deckschichten

**01.04.0001 Pflasterbelag, Betonpflaster**
Betonpflaster der Formate 10/10/8, 10/20/8, 20/20/8
hellgrau, liefern und einbauen im Läuferverband.

In der Fläche sind glasierte Keramikpflastersteine  10/
10/8 und geschnittene Natursteine 10/10/8 enthalten,
die sich an der Entwässerungskante des Daches
orientieren und eingebaut und gereinigt werden müssen.
mit den angegebenen Formaten sind die Verlegearbeiten
ohne Schnitte möglich.
Falls doch erforderlich, sind einzelne Schnitte in den
EP einzukalkulieren.

Mit in der Position enthalten ist das Herstellen bis zu
 zwei Musterflächen á 1 m2. Abnahme durch AG erfolgt
vor Ausbilden der Gesamtfläche.
Inkl. Bettung Splitt 2/5, Dicke im eingebauten Zustand
4cm

Der Einbau kann in Abschnitten der Wegeflächen erfolgen
Norden: 134m²
Nordwesten Fluchtweg: 19m²
Westen: 170m²
Zuweg Osten: 68m²
außerhalb der Einfriedungen
Menge: 400,000 m2
Zuordnung: 530

**01.04.0002 Nordseite, besondere Platten**
Haupteingang, besondere Platten
Liefern und Einbau der Platten, Reihenverband 40/24/16
x 24x8cm, Kombiform mit 3 Formaten, Kreuzfugen
vermeiden, Verlegemuster nach Zeichnung des AG,
Farbe: helles warmes Grau, glatt, gemasert, nuanciert.
Dicke: 8cm
auf Bettung Splitt 2/5, Dicke: 4cm im verdichteten
Zustand

In der Fläche sind glasierte Pflastersteinen enthalten.
Der Einbau der Pflastersteine wird gesondert vergütet.
Zuschneiden der Platten und Einbau der glasierten
Pflastersteine. Platten nur Zuschneiden, wenn diese
größer als das Format 20x20cm sind.
Menge: 125,000 m2
Zuordnung: 530

**01.04.0003 Plattenbelag, Betonplatten als Traufkante**
Plattenbelag, Betonplatten als Traufkante
Liefern und Einbau der Platten, Reihenverband 40/24/16
x 24x8cm, Kombiform mit 3 Formaten, Kreuzfugen
vermeiden, Verlegemuster nach Zeichnung des AG,
Farbe: helles warmes Grau, glatt, gemasert, nuanciert.
Dicke: 8cm
auf Bettung Splitt 2/5, Dicke: 4cm im verdichteten
Zustand

In der Fläche sind glasierte Pflastersteinen enthalten.
Der Einbau der Pflastersteine wird gesondert vergütet.
Zuschneiden der Platten und Einbau der glasierten
Pflastersteine. Platten nur Zuschneiden, wenn diese
größer als das Format 20x20cm sind.
Menge: 6,000 m2
Zuordnung: 530

**01.04.0004 Glasierte Pflastersteine**
Glasierte Pflastersteine
Liefern der glasierten Pflastersteine 10x10x8cm
an der Dachentwässerungslinie.
drei Farben, ähnlich dunkelblau (azur), türkis,
hellblau(aquamarin) in gleichen Anteilen, nach
Bemusterung
Anordnung der Pflastersteine in Anordnung nach
Musterplan des AG. Je 20 cm versetzt,ca. alle 50cm
einzelnen Stein setzen.
Einbau der glasierten Pflastersteine in den Gehweg
Der Einbau wird mit der Pflasterfläche vergütet.
An Stellen, wo die Platten der besonderen Plätze
gekreuzt werden ist die Platzierung nach der Velegeart
anzupassen . Die Steine folgen an den Platzflächen
nicht mehr der Dachentwässerungslinie, sondern der
Gehrichtung und sind großzügiger auszulegen. Die
größeren Platten sollen möglichst in einem Stück
bleiben. Für die glasierten Pflastersteine werden
passende Ecken herausgeschnitten.
Menge: 72,000 St
Zuordnung: 530

**01.04.0005 Natursteine gesägt Granit**
Pflastersteine Granit hell oberseits gesägt
Liefern  der Pflastersteine 10x10x8cm
an der Dachentwässerungslinie.
nach Bemusterung
Anordnung der Pflastersteine in Anordnung nach
Musterplan des AG. Je 20 cm versetzt,ca. alle 50cm
einzelnen Stein setzen. Der Einbau wird mit der
Pflasterfläche vergütet.

An Stellen, wo die Platten der besonderen Plätze
gekreuzt werden ist die Platzierung nach der Velegeart
anzupassen . Die Steine folgen an den Platzflächen
nicht mehr der Dachentwässerungslinie, sondern der
Gehrichtung und sind großzügiger auszulegen. Die
größeren Platten sollen möglichst in einem Stück
bleiben. Für die  Pflastersteine werden passende Ecken
herausgeschnitten.
Menge: 100,000 St
Zuordnung: 530

**01.04.0006 Natursteine gesägt Basalt**
Pflastersteine Basalt oberseits gesägt
Liefern der Pflastersteine 10x10x8cm
an der Dachentwässerungslinie.

Anordnung der Pflastersteine in Anordnung nach
Musterplan des AG. Je 20 cm versetzt,ca. alle 50cm
einzelnen Stein setzen.
Der Einbau wird mit der Pflasterfläche vergütet.
An Stellen, wo die Platten der besonderen Plätze
gekreuzt werden ist die Platzierung nach der Velegeart
anzupassen . Die Steine folgen an den Platzflächen
nicht mehr der Dachentwässerungslinie, sondern der
Gehrichtung und sind großzügiger auszulegen. Die
größeren Platten sollen möglichst in einem Stück
bleiben. Für die  Pflastersteine werden passende Ecken
herausgeschnitten.
Menge: 100,000 St
Zuordnung: 530

**01.04.0007 Einfassungsstein aus Beton 6x25x100cm R1**
Einfassungsstein aus Beton 6x25x100cm
Liefern und Einbau der Einfassung für die Abgrenzung
des Traufstreifens mit Einfassungssteinen 6x100x25cm,
einseitig abgerundete Fase R1
Anschlag +/- 0cm
in Betonfundament C20/25
Menge: 71,000 m
Zuordnung: 530

**01.04.0008 Randsteine in Beton, Betonpflaster**
Betonpflaster, Randsteine in Beton,
inkl. Betonbettung und Rückenstütze,
Rückenstütze max. bis auf die halbe Steinhöhe
Menge: 200,000 m
Zuordnung: 533

**01.04.0009 Randsteine in Beton, Betonplatten**
Betonplatten, Randsteine in Beton,
inkl. Betonbettung und Rückenstütze,
Rückenstütze max. bis auf die halbe Steinhöhe
Menge: 35,000 m
Zuordnung: 533

**01.04.0010 Traufsteine Pflaster 20/10/8**
Traufkante herstellen, Breite 30 cm
aus Betonpflaster 20/10/8 und 20/20/8
Liefern und Einbau der Betonpflastersteine
inkl. Betonbettung und Rückenstütze,
Rückenstütze max. bis auf die halbe Steinhöhe
Menge: 45,000 m
Zuordnung: 530

#### Titel 01.05 550 Technische Anlagen

**01.05.0001 Stelenleuchten klein**
Stelenleuchten
Zugang entlang Stellplätze (5 St.)
Weg zum Müllstellplatz (2 St.)
Liefern und Einbau der Mastleuchten
Leuchtenmasthöhe 2,75m (Lichtpunkthöhe)
Material: Aluminium, pulverbeschichtet und lackiert
Farbe: pulverbeschichtet, RAL 9007 graualuminium
alternativ (DB 701)
Stele als Lichtbauelementkopf, rund mit einem
Durchmesser von 13,5cm
Farbtemperatur 4000 K
geschützt nach IP 65, Schutzklasse 1
mit Erdstück

Liefern und Montieren der Stelenleuchten
Fundamentierung nach Herstellerangaben
einschließlich anfallender Erdarbeiten und
Auskofferungen für Fundamente,
Einbau des anfallenden Materials im Grundstück.
Maximale Transportentfernung 150m.
Elektrischer Anschluss erfolgt separat durch
Elektrofachbetrieb
Menge: 7,000 St
Zuordnung: 550

**01.05.0002 Stelenleuchten groß**
Stelenleuchten
für besondere Plätze
Rückseite KITA
Liefern und Einbau der Stelenleuchten
Leuchtenmasthöhe 6,20m (Lichtpunkthöhe)
Material: Aluminium, pulverbeschichtet und lackiert
Farbe: pulverbeschichtet, RAL 9007 graualuminium
alternativ (DB 701)
Stele als Lichtbauelementkopf, rund mit einem
Durchmesser von 17cm
Farbtemperatur 4000 K
geschützt nach IP 65, Schutzklasse 1
mit Erdstück

Liefern und Montieren der Stelenleuchten
Fundamentierung nach Herstellerangaben
einschließlich anfallender Erdarbeiten und
Auskofferungen für Fundamente,
Einbau des anfallenden Materials im Grundstück.
Maximale Transportentfernung 150m.
Elektrischer Anschluss erfolgt separat durch
Elektrofachbetrieb
Menge: 2,000 St
Zuordnung: 550

**01.05.0003 Gitterroste Haupteingang**
Gitterroste Haupteingang
Besondere Gitterroste am Haupteingang im Norden,
Liefern und Einbau der Gitterroste vor dem Haupteingang
im Norden. Genaue Maße nach Aufmaß
28x101x2cm; 60x263x2cm; Eckstück an nicht
rechtwinkliger Fassade: 276/262x28x2cm, Winkel: 116,11°
inkl. Werkzeichnung und Freigabe durch AG

Fachgerechter Einbau auf Höhe des Gebäudeeinganges
mitsamt Abfluss.
Anschluss an vorhandene Regenentwässerung
Menge: 3,000 St
Zuordnung: 550

**01.05.0004 Fassadenrinnen 24cm Breite**
Fassadenrinnen 24 cm Breite
Liefern und Einbau der Fassadenrinnen mit einer Breite
von 24cm.
Rinnenkörper aus Edelstahl, Tiefe 100 mm,
Rost, Edelstahl, Gitterweite 10/18 mm,
auf Betonbettung
Trenn-/Dämpfungsschicht zur Fassade,
Plexband D 4 mm, B 50 cm
inkl. Anschluss an Entwässerung DN 100

Ein Großteil von den Fassadenrinnen befindet sich in
den Übergängen zum Gebäude. Die Nischen haben eine
Breite von ca. 139cm
Menge: 35,000 m
Zuordnung: 550

**01.05.0005 Fassadenrinnen 10cm Breite**
Fassadenrinnen
Liefern und Einbau der Fassadenrinnen mit einer Breite
von 10cm.
Rinnenkörper aus Edelstahl, Tiefe 100 mm,
Rost, Edelstahl, Gitterweite 10/18 mm,
auf Betonbettung
Trenn-/Dämpfungsschicht zur Fassade,
Plexband D 4 mm, B 50 cm
inkl. Anschluss an Entwässerung DN 100
Die Fassadenrinnen befinden sich vor der Fassade.
Menge: 47,000 m
Zuordnung: 550

**01.05.0006 Entwässerungsleitung DN 100**
Entwässerungsleitung DN 100
herstellen, PE/PP, zwischen Fassadenrinnen und RW-Ltg.
Bestand in mehreren Abschnitten im Graben verlegen
Menge: 84,000 m

**01.05.0007 Formstücke DN 100**
Formstücke  DN 150 aus PP/PE
für Anschlüsse an RW-Leitung Bestand
liefern und einbauen
Bögen 45°, Abzweige 45°, Überschiebmuffen
und Reduzierungen
Menge: 80,000 St

**01.05.0008 Fundament E-Ladesäule**
Fundament E-Ladesäule
herstellen nach Herstellerangaben ca. 50 x30 cm,
Beton C20/25, Tiefe 70 cm, zzgl. Kiessauberkeitsschicht
10 cm,
einschließlich Erdarbeiten,
überschüssiger Boden ist fachgerecht zu verwerten,
Leerrohr und Kabel einführen und für Anschluss
vorbereiten, Biegeradien beachten,
Anschließen erfolgt gesondert durch Elektrofachbetrieb
des AG,
ein erforderlicher Stahlrahmen wird vom Versorger zur
Verfügung gestellt
Menge: 1,000 St

### Bereich 02 Wegebau Südseite

#### Titel 02.01 510 Erdbau

*Hinweis*
Der Unterbau der Baustraße soll für die vorgesehenen
Materialien wiederverwendet werden, weshalb nicht
überall eine komplette Auskofferung notwendig ist.
In die Position sind 10% Verlust der
Schottertragschicht von Benutzung der Baustraße mit
einberechnet. Die Abweichungen von der Sollhöhe für die
jeweilige Höhe der Schottertragschicht mit +/- 1 cm
soll erreicht werden.
Lagerung und Verwertung des anfallenden Materials vor
Ort.
Maximale Transportentfernung 150m.

*Hinweis*
Auskofferung der Wege
Auskofferung für die Wege Südseite (Gelände innerhalb
der Einfriedung)

Im Zuge des Baubeginns wurde die Baustraße bereits mit
46 cm Frostschutzschicht 0/45 und 29cm
Schottertragschicht 0/32 ausgebildet.
Die Baustraße beinhaltet eine 3m breite Schotterstraße
um das Gebäude und größflächige Einfahrts- und
Zufahrtsbereiche. Dieses Material soll wiederverwendet
werden und bildet den Unterbau für das vorgesehene
Material. Der Unterbau muss an Stellen ergänzt werden,
wo keine Baustraße war.
In größten Teilen wird das Material innerhalb der
Baustelle umgelagert.

**02.01.0001 Rückverfüllung Arbeitsbereiche**
Rückverfüllung Arbeitsbereiche
Wiederverwendung  anfallenden Materials, max.
Transportentfernung innerhalb des Baufeldes 150m.
Verfüllung entlang der Nordfassade aus Material der
Baustraßen. Breite ca. 1m, Tiefe ca. 1 m,
Böschungswinkel ca. 45 °
Menge: 75,000 m3

**02.01.0002 Auskofferung zusätzlich für Gehweg, Betonpflaster**
Auskofferung zusätzlich für Gehweg, Betonpflaster
bis 45cm tief
Wiederverwertung des anfallenden Materials im Gelände,
max. Transportentfernung 150m
Der Gehweg hat einen Endaufbau mit der Stärke 65cm. Mit
der Bestandshöhe ist es ausreichend 45cm auszukoffern,
da das Gelände im Schnitt 20cm von der Sollhöhe
abweicht.
Fläche: 50m²
Menge: 22,500 m3

**02.01.0003 Abtrag Baustraße für Gehweg, Betonpflaster**
Abtrag Baustraße
Abtrag der Schottertragschicht für Gehweg,
Betonpflaster
20cm Abtrag der Schottertragschicht von der Baustraße
Fläche: 500m²
Verwertung des anfallenden Materials vor Ort.
Maximale Transportentfernung 150m.
Der Abtrag kann in Abschnitten der Wegeflächen erfolgen
Menge: 100,000 m3

**02.01.0004 Auftrag für Spielweg, Asphalt/Bitumen**
Auftrag für Spielweg, Asphalt/Bitumen
Auftrag von ca.10cm Material als Grundlage für den
Gesamtaufbau Sollhöhe +/- 2 cm
Material von der Baustelle wiederverwenden.
Lagerung und Verwertung des anfallenden Materials.
Maximale Transportentfernung 250m.
Auffüllmaterial: Frostschutzschicht 0/45 oder
Schottertragschicht 0/32 oder Füllboden von der
Baustelle
Menge: 23,000 m3

**02.01.0005 Abtrag Baustraße Gehweg, besondere Platten**
Abtrag Baustraße
Abtrag der Schottertragschicht für Gehweg, besondere
Plätze
11cm Abtrag der Schottertragschicht von der Baustraße
Fläche: 175m²
Verwertung des anfallenden Materials vor Ort.
Maximale Transportentfernung 150m.
Menge: 19,250 m3

**02.01.0006 Leitungsgraben Elt herstellen T 0,4 m**
Boden für Leitungsgraben Eltleitung ausheben.
T = 0,4 m
Gesamtgrabentiefe bis 0,60 m,
Breite der Grabensohle 0,4 m.
Aushub zur Wiederverwendung seitlich lagern, nach Verlegen der Leitung in Graben oberhalb der Leitungszone
einbauen und verdichten.
Zum Verfüllen nicht verwendeten Aushub zur
Wiederverwendung auf ausgewiesener Lagerfläche,
im Baufeld (Transportentfernung ca. 150 m)
Planum herstellen, für Grabensohle, zulässige
Abweichung von der Sollhöhe +/- 2 cm,
einschl. Verdichtung der Sohle mit DPr. mind. 95 %.
Menge: 8,000 m3

**02.01.0007 Material lief.,in Leitungsgr. einb .**
Material liefern, in Leitungsgraben einschließlich
Schachtbaugruben einbauen und verdichten.
Material '=Kabelsand'
Material nach Verlegen der Leitung in Graben in der
Leitungszone einbauen und verdichten.
Menge: 4,000 m3

**02.01.0008 Markierung Trasse Trassenband**
Markierung von Kabeltrassen
mit Trassenband,
Farbton nach Angabe des Versorgungsträgers,
mit Beschriftung = Angabe des Versorgungsträgers
verlegen 30 cm über Kabeltrasse.
Menge: 50,000 m

**02.01.0009 Kanalgraben RW**
Kanalgraben RW
Boden: Baugrubenrückverfüllung
als Kopfloch jeweils am RW-Anschluss Fallrohr, ca. 0,
8x0,8x0,4 m bis zum letzten Anschluss der
Fassadenrinnen herstellen im Bereich des Arbeitsraumes
0,6x0,4 m,
 Rohrenden freilegen,
Boden später in der Hauptverfüllung wieder lagenweise
einbauen und verdichten, Bodenverdrängung in Rohrstärke
DN 100,
verdrängten Boden im Baustellenbereich wiedereinbauen
oder fachgerecht verwerten,
Ausführung einschl. Planum, und Verdichtung der
Grabensohle, Auflager und Bettung
für 9 Haltungen
Menge: 110,000 m

#### Titel 02.02 520 Gründung, Unterbau

**02.02.0001 Frostschutzschicht Gehweg, Betonpflaster**
Frostschutzschicht Gehweg, Betonpflaster
inklusive Feinplanum auf anstehendem Boden herstellen
mit
Abweichungen von der Sollhöhe +/- 2 cm und Verdichten
EV2= 45MPa für

Einbau der Frostschutzschicht 0/45
Dicke: 36cm im verdichteten Zustand.
EV2= 100MPa

Fläche der Baustraße, die für den Gehweg,
wiederverwendet werden kann ca. 500m²
Fläche neu : 322m²
Fläche KITA: 277m²
Menge: 21,000 m3
Zuordnung: 520

**02.02.0002 Schottertragschicht Gehweg, Betonpflaster**
Schottertragschicht Gehweg, Betonpflaster
Einbau der Schottertragschicht 0/32
Dicke: 8cm im verdichteten Zustand.
EV2= 150MPa

Gesamtfläche: 924m²
Fläche der Baustraße, die für den Gehweg
wiederverwendet werden kann ca. 603m²
Fläche neu Insgesamt: 322m²
Fläche KITA: 277m²
Menge: 10,000 m3
Zuordnung: 520

**02.02.0003 Frostschutzschicht Hintereingang, besondere Platten**
Frostschutzschicht Nebenplatz, besondere Platten
inklusive Feinplanum auf anstehendem Boden herstellen
mit
Abweichungen von der Sollhöhe +/- 2 cm und Verdichten
EV2= 45MPa für

Einbau der Frostschutzschicht 0/45
Dicke: 46cm im verdichteten Zustand.
EV2= 120MPa
Fläche: 175m²
Menge: 80,500 m3
Zuordnung: 520

**02.02.0004 Schottertragschicht Hintereingang, besondere Platten**
Schottertragschicht Hintereingang, besondere Platten
Einbau der Schottertragschicht 0/32
Dicke: 17cm im verdichteten Zustand.
EV2= 120MPa
Fläche : 175m²
Menge: 29,750 m3
Zuordnung: 520

**02.02.0005 Statischer Lastplattendruckversuch**
Statischer Lastplattendruckversuch
Kontrollprüfung als Referenzwert für die
Fallplattenversuche und die Erfolgskontrolle des
Nachverdichtens
Ein Lastplattendruckversuch zum Prüfen der Tragschicht
und der dynamischen Schicht nach Auftrag und Verdichten

durch einen unabhängigen Gutachter und an vom AG
bestimmter Stelle
jeweils auf 3 Schichten (Planum, Tragschichten)
durchführen.
inkl. Bereitstellung Belastungsfahrzeug als
Gegengewicht
inkl. Auswertung und Darstellung der Messergebnisse
Die Durchführung der Lastplattendruckversuche ist
rechtzeitig beim AG anzuzeigen.
Menge: 3,000 St

**02.02.0006 Leichter Fallplattenversuch**
Leichter Fallplattenversuch
als Erfolgskontrolle des Nachverdichtens
Fallplattenversuche ca. aller 20m, anpassen vor Ort,
durch einen unabhängigen Gutachter und an vom AG
bestimmten
Stellen im Wegeverlauf
jeweils auf 3 Schichten (Planum, Tragschichten)
durchführen.
inkl. Auswertung und Darstellung der Messergebnisse
Prüfen der Schichten für die Parkplätze, Gehwege und
größeren Aufenthaltsflächen.
Für die kleineren Spielwege und den Wirtschaftsweg
werden keine Fallplattenversuche vorgesehen.

inkl. vorheriger Abgleich und Eichung nach
StatischemLastplattendruckversuch
Menge: 15,000 St

#### Titel 02.03 530 Oberbau, Deckschichten

**02.03.0001 Ökopflaster, Fahrradstellplätze**
Ökopflaster Fahrradstellplätze
Liefern und Einbau der Ökopflastersteine für die
Stellplätze

Pflasterdecke herstellen für Stellplätze,
mit Betonpflaster 18,5/18,5/8 cm,
Farbe hellgrau
ca. 10,4% Versickerungsfläche,
Fuge 1,5 cm mit Abstandshaltern,

einschließlich erforderlicher Randsteine (1/2-Steine)
in dunkelgrau
zum Vermeiden von Schnittarbeiten

inkl. Bettung und Fugen
Dicke: 8cm
auf Bettung Splitt 2/5, Dicke: 4cm im verdichteten
Zustand
Fläche: 20 m2
Menge: 20,000 m2
Zuordnung: 530

**02.03.0002 Betonpflaster Gehweg**
Betonpflaster der Formate 10/10/10, 10/20/10, 20/20/10
hellgrau, liefern und einbauen im Läuferverband.

In der Fläche sind glasierte Keramikpflastersteine  10/
10/10 enthalten, die sich an der Entwässerungskante des
Daches orientieren und eingebaut und gereinigt werden
müssen.
mit den angegebenen Formaten sind die Verlegearbeiten
ohne Schnitte möglich.
Falls doch erforderlich, sind einzelne Schnitte in den
EP einzukalkulieren.

Mit in der Position enthalten ist das Herstellen bis zu
 zwei Musterflächen á 1 m2. Abnahme durch AG erfolgt
vor Ausbilden der Gesamtfläche.
Inkl. Bettung Splitt 2/5, Dicke im eingebauten Zustand
4cm

Der Einbau kann in Abschnitten der Wegeflächen erfolgen
Norden: 134m²
Nordwesten Fluchtweg: 19m²
Westen: 170m²
Südwesten: 251m²
Südosten: 196m²
Zuweg Osten: 68m²
Menge: 553,000 m2
Zuordnung: 530

**02.03.0003 Hintereingang, besondere Platten**
Hintereingang, besondere Platten
Liefern und Einbau der Platten, Reihenverband 40/24/16
x 24x8cm, Kombiform mit 3 Formaten, Kreuzfugen
vermeiden, Verlegemuster nach Zeichnung des AG,
Farbe: helles grau, glatt, gemasert, nuanziert.
Dicke: 8cm im verdichteten Zustand.
auf Bettung Splitt 2/5, Dicke: 4cm im verdichteten
Zustand

In der Fläche sind glasierte Pflastersteinen enthalten,
die sich an der Entwässerungskante des Daches
orientieren und eingebaut und gereinigt werden müssen.
Zuschneiden der Platten und Einbau der glasierten
Pflastersteine. Platten nur Zuschneiden, wenn diese
größer als das Format 20x20cm sind.
Menge: 207,000 m2
Zuordnung: 530

**02.03.0004 Glasierte Pflastersteine**
Glasierte Pflastersteine
Liefern der glasierten Pflastersteine 10x10x8cm
an der Dachentwässerungslinie.
drei Farben, ähnlich dunkelblau (azur), türkis,
hellblau(aquamarin) in gleichen Anteilen, nach
Bemusterung
Anordnung der Pflastersteine in Anordnung nach
Musterplan des AG. Je 20 cm versetzt,ca. alle 50cm
einzelnen Stein setzen.
Einbau der glasierten Pflastersteine in den Gehweg
Der Einbau wird mit der Pflasterfläche vergütet.
An Stellen, wo die Platten der besonderen Plätze
gekreuzt werden ist die Platzierung nach der Velegeart
anzupassen . Die Steine folgen an den Platzflächen
nicht mehr der Dachentwässerungslinie, sondern der
Gehrichtung und sind großzügiger auszulegen. Die
größeren Platten sollen möglichst in einem Stück
bleiben. Für die glasierten Pflastersteine werden
passende Ecken herausgeschnitten.
Menge: 105,000 St
Zuordnung: 530

**02.03.0005 Natursteine gesägt Granit**
Pflastersteine Granit hell oberseits gesägt
Liefern  der Pflastersteine 10x10x8cm
an der Dachentwässerungslinie.
nach Bemusterung
Anordnung der Pflastersteine in Anordnung nach
Musterplan des AG. Je 20 cm versetzt,ca. alle 50cm
einzelnen Stein setzen. Der Einbau wird mit der
Pflasterfläche vergütet.

An Stellen, wo die Platten der besonderen Plätze
gekreuzt werden ist die Platzierung nach der Velegeart
anzupassen . Die Steine folgen an den Platzflächen
nicht mehr der Dachentwässerungslinie, sondern der
Gehrichtung und sind großzügiger auszulegen. Die
größeren Platten sollen möglichst in einem Stück
bleiben. Für die  Pflastersteine werden passende Ecken
herausgeschnitten.
Menge: 100,000 St
Zuordnung: 530

**02.03.0006 Natursteine gesägt Basalt**
Pflastersteine Basalt oberseits gesägt
Liefern der Pflastersteine 10x10x8cm
an der Dachentwässerungslinie.

Anordnung der Pflastersteine in Anordnung nach
Musterplan des AG. Je 20 cm versetzt,ca. alle 50cm
einzelnen Stein setzen.
Der Einbau wird mit der Pflasterfläche vergütet.
An Stellen, wo die Platten der besonderen Plätze
gekreuzt werden ist die Platzierung nach der Velegeart
anzupassen . Die Steine folgen an den Platzflächen
nicht mehr der Dachentwässerungslinie, sondern der
Gehrichtung und sind großzügiger auszulegen. Die
größeren Platten sollen möglichst in einem Stück
bleiben. Für die  Pflastersteine werden passende Ecken
herausgeschnitten.
Menge: 100,000 St
Zuordnung: 530

**02.03.0007 Einfassung Betontiefbord 10x25x100cm, Anschlag 0cm**
Einfassung Betontiefbord 10x25x100cm
Liefern und Einbau der Einfassung für die Abgrenzung
zur Betonwegfläche, die Stellplätze und die
Fahrradstellplätze mit Betontiefborden 10x100x25cm.
Anschlag +/- 0cm
in Betonfundament C20/25
Menge: 447,000 m
Zuordnung: 530

**02.03.0008 Einfassungsstein aus Beton 6x25x100cm R1**
Einfassungsstein aus Beton 6x25x100cm
Liefern und Einbau der Einfassung für die Abgrenzung
des Traufstreifens mit Einfassungssteinen 6x100x25cm,
einseitig abgerundete Fase R1
Anschlag +/- 0cm
in Betonfundament C20/25
Menge: 44,000 m
Zuordnung: 530

**02.03.0009 Einfassung Betonrundbord 15x22x100cm R2**
Einfassung Betonrundbord 15x22x100cm R2
Liefern und Einbau der Toreinfahrten im Westen und
Osten zum Wirtschaftsweg mit eingesenktem Betonrundbord
15x22x100cm
Anschlag +/- 0cm
in Betonfundament C20/25
Menge: 11,000 m
Zuordnung: 530

**02.03.0010 Traufsteine Pflaster 20/10/8**
Traufkante herstellen, Breite 30 cm
aus Betonpflaster 20/10/8 und 20/20/8
Liefern und Einbau der Betonpflastersteine
inkl. Betonbettung und Rückenstütze,
Rückenstütze max. bis auf die halbe Steinhöhe
Menge: 15,000 m
Zuordnung: 530

#### Titel 02.04 550 Technische Anlagen

**02.04.0001 Gitterroste Südseite**
Gitterrost
am Haupteingang im Süden.
Liefern und Einbau
von Wanne und Rost, Edelstahl, Gitterweite 10/18 mm
28x101x2cm; 60x263x2cm; Eckstück an nicht
rechtwinkliger Fassade: 320/310x28x2cm, Winkel: 116,
11°, Genaue Maße nach Aufmaß
inkl. Werkzeichnung und Freigabe durch AG
Fachgerechter Einbau auf Höhe des Gebäudeeinganges
mitsamt Abfluss.
Anschluss an vorhandene Regenentwässerung
inkl. Werkzeichnung und Freigabe durch AG
Menge: 1,000 St
Zuordnung: 550

**02.04.0002 Gitterroste Ostseite**
Gitterrost
am Nebeneingang im Osten
Liefern und Einbau
von Wanne und Rost, Edelstahl, Gitterweite 10/18 mm,
70x130x2cm; Genaue Maße nach Aufmaß,
inkl. Werkzeichnung und Freigabe durch AG
Fachgerechter Einbau auf Höhe des Gebäudeeinganges
mitsamt Abfluss.
Anschluss an vorhandene Regenentwässerung 60x100cm
inkl. Werkzeichnung und Freigabe durch AG
Menge: 1,000 St
Zuordnung: 550

**02.04.0003 Fassadenrinnen 24cm Breite**
Fassadenrinnen 24 cm Breite
Liefern und Einbau der Fassadenrinnen mit einer Breite
von 24cm.
Rinnenkörper aus Edelstahl, Tiefe 100 mm,
Rost, Edelstahl, Gitterweite 10/18 mm,
auf Betonbettung
Trenn-/Dämpfungsschicht zur Fassade,
Plexband D 4 mm, B 50 cm
inkl. Anschluss an Entwässerung DN 100

Ein Großteil von den Fassadenrinnen befindet sich in
den Übergängen zum Gebäude. Die Nischen haben eine
Breite von ca. 139cm
Menge: 96,240 m
Zuordnung: 550

**02.04.0004 Fassadenrinnen 31cm Breite**
Fassadenrinnen Westseite
Liefern und Einbau der Fassadenrinnen mit einer Breite
von 31cm.
Rinnenkörper aus Edelstahl, Tiefe 100 mm,
Rost, Edelstahl, Gitterweite 10/18 mm,
auf Betonbettung
Trenn-/Dämpfungsschicht zur Fassade,
Plexband D 4 mm, B 50 cm
inkl. Anschluss an Entwässerung DN 100

Ein Großteil von den Fassadenrinnen befindet sich in
den Übergängen zum Gebäude. Die Nischen haben eine
Breite von ca. 139cm
Menge: 3,000 m
Zuordnung: 550

**02.04.0005 Rinne hinter Fassade 10cm Breite**
Fassadenrinnen
Liefern und Einbau der Fassadenrinnen mit einer Breite
von 10cm. Länge 1250 mm
Rinnenkörper geschlitzt aus Stahl verzinkt, Tiefe 100
mm,
Rost, Stahl verzinkt, Gitterweite 10/18 mm,
auf Kiesbettung
Trenn-/Dämpfungsschicht zur Fassade,
Plexband D 4 mm, B 50 cm
Die Fassadenrinnen befinden sich hinter der Fassade.
Menge: 22,000 St
Zuordnung: 550

**02.04.0006 Entwässerungsleitung DN 100**
Entwässerungsleitung DN 100
herstellen, PE/PP, zwischen Fassadenrinnen und RW-Ltg.
Bestand in mehreren Abschnitten im Graben verlegen
Menge: 88,000 m

**02.04.0007 Formstücke DN 100**
Formstücke  DN 150 aus PP/PE
für Anschlüsse an RW-Leitung Bestand
liefern und einbauen
Bögen 45°, Abzweige 45°, Überschiebmuffen
und Reduzierungen
Menge: 120,000 St

#### Titel 02.05 590 Sonstiges

*Hinweis*
Materialverwertung, Abtransport

**02.05.0001 Materialentsorgung**
Materialentsorgung
Entsorgung der anfallenden Wurzelreste, und sonstiges
Material
Menge: 40,000 m3

**02.05.0002 Abfuhr überschüssiger Erdmassen**
Abfuhr überschüssiger Erdmassen
abgetragenen Boden aller Bodenklasse,
nicht wiederverwendbares Material laden und einer
fachgerechten Verwertung zuführen
Menge: 182,000 m3

**02.05.0003 Abfuhr überschüssiger Schottertragschicht 0/32**
Abfuhr überschüssiger Schottertragschicht 0/32
abgetragenene Schottertragschicht der Baustraße,
nicht wiederverwendbares Material laden und einer
fachgerechten Verwertung zuführen
Menge: 226,000 m3

USt %: 19,00
